# Consoir BETA Software
Leistungsbeschreibung (GAEB DA XML 3.1, DA81)
Projekt: GAEB Consoir 06/19
Währung: EUR
Erstellt mit: GXML Toolbox V3.2 R20170508, Consoir BETA Software, 07.01.2020

## 51 Muster-Schriftstücke;;;;;

*Hinweis: Erläuterungen / Hinweise*
Nachfolgend möchten wir Ihnen zu unseren Muster-Leistungsverzeichnissen einige Erläuterungen / Hinweise an die Hand geben.

 1. Die Muster-Leistungsverzeichnisse erheben grundsätzlich nicht den Anspruch auf Vollständigkeit. Die Leistungsverzeichnisse sind für jeden Einzelfall von dem Bauherren / Planer dahingehend zu überprüfen, ob sie für das Bauvorhaben einschlägig sind und den projektspezifischen Anforderungen genügen. D.h. die Leistungsverzeichnisse sind regelmäßig entsprechend anzupassen.

 2. Wir empfehlen die Hinzuziehung von Fachplanern und spezialisierten Fachunternehmen, die eine ausreichende Erfahrung im Umgang mit unseren Produkten vorweisen können. Der richtige Umgang mit Naturbaustoffen setzt entsprechende Fachkenntnisse zwingend voraus.

 3. Bei Planung und Ausführung sind grundsätzlich die anerkannten Regeln der Technik zu beachten. Dazu zählen u.a. nachstehende Regelwerke:

 - Das Regelwerk des Deutschen Dachdeckerhandwerks (Zentralverband des Deutschen Dachdeckerhandwerks e.V.)
 - DIN EN 12326-1 und -2
 - Produktdatenblätter und Prüfzeugnisse
 - Schiefer-Bibel (Rathscheck)

 4. Darüber hinaus kann im Einzelfall bei Planung und Ausführung auch der Stand der Technik maßgeblich sein. Dies deshalb, weil das Unternehmen Rathscheck stets an der Weiterentwicklung und Innovation ihrer Produkte arbeitet.

 Unter dem Stand der Technik ist im Allgemeinen ein fortgeschrittener, fortschrittlicher Entwicklungsstand zu verstehen, dessen Erprobung seine Eignung für die Praxis  ergeben hat, der jedoch nicht zwingend bereits zu den anerkannten Regeln der Technik zählt.

 Der Stand der Technik ergibt sich u.a. aus:
 - Verlegerichtlinien
 - Einbauanleitungen
 - Schiefer-Bibel (Rathscheck)

 Den beteiligten Fachleuten wird empfohlen, ihren Auftraggeber / Bauherren darüber aufzuklären, wenn abweichend von den anerkannten Regeln der Technik geplant und ausgeführt wird.

 5. Im Fall einer öffentlichen Ausschreibung sind die Muster-Leistungsverzeichnisse entsprechend den Erfordernissen des Vergaberechts anzupassen.

*Hinweis*
Muster-Leistungstexte

**1 RSS_Fläche 40x40, 40x30, 40x25**
Dachfläche (Mindestdachneigung 25° bis max. 6m Sparrenlänge bzw. 30° ab 7m Sparrenlänge, Sparrenabstand (lichte Weite): max. 60cm) mit dem Rathscheck Schiefer-System nach den Rathscheck-Verlegerichtlinien eindecken.

 Das System besteht aus folgenden Komponenten:
     1) Metalltragprofile - hergestellt aus 1,2 mm feuerverzinktem Baustahl
     2) Verbindern - hergestellt aus 0,7 mm feuerverzinktem Stahl und stirnseitig mit einer farbigen Schutzschicht.beschichtet. Die Rückseite ist mit einer Einbrennlackierung versehen.
    3) Edelstahldraht-Federklammern, chemisch geschwärzt
    4) bester, blauer und säurefester Schiefer der Qualität InterSIN (in den Codestufen W1, S1, T1),in der Schiefergröße 40x40 (altern.  40x30 bzw. 40x25 cm)
Menge: 1,000 m²

**2 RSS_Traufe**
Traufe als Mehraufwand zur Flächendeckung  eindecken.
Menge: 1,000 m

**3 RSS_First beidseitig**
First beidseitig als Mehraufwand zur Flächendeckung  eindecken.
Menge: 1,000 m

**4 RSS_First einseitig**
First einseitig (Pultfirst) als Mehraufwand zur Flächendeckung  eindecken.
Menge: 1,000 m

**5 RSS_Ortgang**
Ortgangabschluss aus Zinkblech inklusive Hafterblech zurichten und montieren.

 Materialen: Titanzink / verz. Stahl
 Dicke: 0,70 / 0,88 mm
 Zuschnitte: 333 / 167 mm
 Kantungen: 5 / 1 Stck.
Menge: 1,000 m

**6 RSS_Kehle, beidseitig**
Rathscheck Schiefer-System beidseitig an den Kehlverlauf einschl. der erforderlichen Kehlklammern als Mehraufwand zur Flächendeckung anarbeiten.
Menge: 1,000 m

**7 RSS_Kehle, einseitig**
Rathscheck Schiefer-System einseitig an den Kehlverlauf einschl. der erforderlichen Kehlklammern als Mehraufwand zur Flächendeckung anarbeiten.
Menge: 1,000 m

**8 RSS_Grat, beidseitig**
Rathscheck Schiefer-System beidseitig an den Gratverlauf einschl. eventl. erforderlicher Unterlagsbleche als Mehraufwand zur Flächendeckung anarbeiten.
Menge: 1,000 m

**9 RSS_Grat, einseitig**
Rathscheck Schiefer-System einseitig an den Gratverlauf einschl. ebentl.  erforderlicher Unterlagsbleche als Mehraufwand zur Flächendeckung anarbeiten.
Menge: 1,000 m

**10 RSS_Anarbeiten an Einbauteile**
Rathscheck Schiefer-System an Einbauteile (z.B. Lüfter, Dachhaken, Schneefangstütze, Antennendurchgang) anarbeiten.
Menge: 1,000 Stüc

**11 RSS_Anarbeiten an Dachfenster**
Rathscheck Schiefer-System an Dachfenster (Abmessung: ....cm x....cm) anarbeiten.
Menge: 1,000 Stüc

**12 RSS_Anarbeiten an seitliche An- und Abschlüs**
Rathscheck Schiefer-System an seitliche An- und Abschlüsse anarbeiten.
Menge: 1,000 m

**13 RSS_Solarpanel**
Solarmodul passend zum Rathscheck Schiefer-System zur Flächendeckung eindecken.
 Modul-Typ:  PLM-5M-14
 Abmessung: 1200 x 400 x 5,1 mm
 Gewicht:  4,5 kg
 P(max):  50 W
 Zelltyp:  monokristallienes Silizium
 Zellanzahl:  14 Zellen pro Modul
Menge: 1,000 Stüc
